# RAT BOC NF
Angebotsaufforderung (GAEB DA XML 3.3, DA83)
Projekt: 23.125
Währung: EUR
Erstellt mit: GXML Toolbox V3.3 R20220330, ORCA AVA 27 27.00.00, 13.01.2026

## Objektbeschreibung
Objektbeschreibung

Bezeichnung des Bauvorhabens
Sanierung des Rathauses Bochum
3. BA: Nordflügel

Adresse des Bauvorhabens
Rathaus Bochum
Willy-Brandt-Platz 2-6, 44777 Bochum

Bauherr
Stadt Bochum
vertreten durch
Zentrale Dienste
Wittener Str. 47, 44777 Bochum

Architektur und Bauleitung
Kemper Steiner & Partner Architekten GmbH
Frau Sandra Probst
Gerard-Mortier-Platz 2, 44793 Bochum

Tragwerksplanung und Bauphysik
HEG Beratende Ingenieure GmbH
Herr Christian Stoll / Frau Silvia Tiffe
Schönhauser Str. 15, 44135 Dortmund

Technische Gebäudeausrüstung
Draheim Ingenieure Planungsgesellschaft mbH
Herr Max Mackowiak
Ostenallee 80, 59071 Hamm

Schadstoffe
Grundbaulabor Bochum GmbH
Herr Holger Bartel-Tesch
Kohlenstr. 70, 44795 Bochum

Akustik
Hansen + Partner Ingenieure GmbH
Herr Marc Dresen
Lise-Meitner-Str. 1-3, 42119 Wuppertal

Brandschutz
Krätzig & Partner Ingenieure
Herr Dr. Ulrich Montag
Buscheyplatz 9-17, 44801 Bochum

SiGeKo
ecoprotect GmbH
Herr Wiencencyslaw Paszko
Westfalendamm 98, 44141 Dortmund

Baubeschreibung
Das historische Bochumer Rathaus wurde am 20. Mai 1931eingeweiht. Der heute denkmalgeschützte Bau im Stil der spanischen Renaissance wurde von dem Architekten Karl Roth entworfen. Die vier Flügel umfassen einen Innenhof, durch den die Symmetrieachse läuft. Im Innenhof befindet sich am Nordflügel angeschlossen ein Vorbau, der den Glockenturm trägt und den Innenhof in zwei Nebenhöfe mit jeweils einem Brunnen untergliedert. In diesem Bauteil sind das Standesamt und der zweigeschossige Ratssaal untergebracht. Der Innenhof ist über ein Portal im Südflügel zugänglich. Dieser ist achtgeschossig und damit ein Geschoss höher als die übrigen drei Flügel. Formal gilt das Rathaus mit einer Höhe von ca. 35 m als Hochhaus. Im zweiten Weltkrieg erlitt das Rathaus erheblichen Schaden. Der Vorbau am Nordflügel musste ab dem Kellergeschoss neu aufgebaut werden. Die steilen Dächer waren vollständig abgängig und wurden in den 1960er Jahren rekonstruiert. Ende der 70er Jahre wurde am Nordflügel eine Verbindungsbrücke zu dem benachbarten Bildungs- und Verwaltungszentrum (BVZ) angebracht. Diese soll in der anstehenden Sanierung zurück gebaut werden.
Zum 100-jährigen Geburtstag des Rathauses soll dies komplett saniert sein. Dazu wurden in den ersten beiden Bauabschnitten durch das Büro Pfeiffer Ellermann Preckel Architekten bereits der West- und der Ostflügel saniert. Der aktuelle Bauabschnitt befasst sich mit dem Nordflügel samt Innenhof-Vorbau.
Im Außenbereich wird die Natursteinfassade aus Muschelkalk saniert sowie die Fenster und die Schiefereindeckung des Daches erneuert. In der Ebene 6 werden zum Innenhof neue Gauben errichtet. Das Dach wird von innen gedämmt. Im Gebäudeinneren werden in der Ebene 0 und 6 die ursprüngliche Wegeführung wieder hergestellt. Im Dachgeschoss des Innenhofvorbaus wird ein Bereich mit modernen Arbeitswelten errichtet. Die Gebäudeinfrastruktur wird erneuert sowie Maßnahmen zum Brandschutz umgesetzt.

Angaben zur Baustelle
Der Nordflügel wird für die anstehenden Arbeiten leer gezogen. In den übrigen drei Gebäudeteilen wird der Betrieb samt Publikumsverkehr weitergeführt.

Die Zufahrt zur Baustelle erfolgt über den Westring, neben der Abfahrt zum P3. Hier ist zu beachten, dass nur mit Fahrzeugen deren Gesamtgewicht 15 t nicht überschreiten angeliefert werden darf. Materialanlieferungen, die für den Innenhofbereich erfolgen sind nur in Ausnahmefällen möglich und nur nach vorheriger Abstimmung mit der Bauleitung. Der Innenhof ist über den Willy-Brandt-Platz erreichbar. Hier ist zusätzlich zu beachten, dass nur mit Fahrzeugen deren Gesamtgewicht 12 t nicht übersteigt, angeliefert werden kann.
Das Parken im Bereich der Baustelleneinrichtung ist grundsätzlich nicht gestattet. Die Erteilung einer Sondergenehmigung ist auf Antrag möglich.

Im Nordflügel befinden sich drei Treppenhäuser von denen zwei weiterhin, aber ausschließlich, als Rettungsweg für die angrenzenden Gebäudeteile dienen und zugänglich bleiben müssen.
Ein Lastenaufzug verbindet die Ebenen -1 bis 5 miteinander und kann bis zu seinem Austasch für den Materialtransport mitgenutzt werden.

## Allgemeine technische Vorbemerkungen
Allgemeine technische Vorbemerkungen

Bestandteile des Angebotes sind:
Die Allgemeinen Vertragsbedingungen für die Ausführung von Bauleistungen nach DIN und VOB/B, in jeweils neuester Fassung.
Die Allgemeinen Technischen Vorschriften gem. DIN und VOB Teil C, in jeweils neuester Fassung, sowie weitergehende Verordnungen, Vorschriften, Herstellerrichtlinien und -empfehlungen in der jeweils letztgültigen Fassung sowie der neueste Stand der anerkannten Regeln der Technik.
Hierzu gehören auch Schutzmaßnahmen zur Sicherheit gegenüber den Passanten und dem Arbeitspersonal gemäß einschlägigen Bestimmungen der Berufsgenossenschaft.

Der Auftragnehmer hat sich vor der Angebotsabgabe an
Ort und Stelle über den Umfang der Arbeiten zu informieren und mit den örtlichen Gegebenheiten zwingend vertraut zu machen. Dazu ist mit der Bauleitung und dem AG ein Begehungstermin zu vereinbaren.
Das Betreten der Baumaßnahme ist nur in Begleitung der Bauleitung und des Bauherrn möglich.

Abfallbeseitigung:
Eigenes Restmaterial, Verschnitt, Bruch, Verpackungsmaterial, Strahlmittel und dergleichen sind vom Auftragnehmer kostenlos zu beseitigen.
Durch den AN verursachtes Schmutzwasser ist ebenfalls auf eigene Kosten zu entsorgen.

Staubentwicklungen, die den Straßenverkehr oder Anlieger belästigen, sind durch geeignete Maßnahmen (Bewässerung zur Vermeidung von Staub) abzustellen.
Die Straßenverunreinigungen sind durch den Verursacher auf eigene Kosten unverzüglich zu entfernen.
Zum Schutz der Anwohner sind folgenden Ruhezeiten einzuhalten:
- sonntags und feiertags jeweils ganztägig
- an Werktagen zwischen 20:00 - 7:00 (Nachtruhe)

Alle Nachunternehmer müssen durch die Bauleitung des AN eingewiesen werden.

Der AN verpflichtet sich, keine Werbung, Firmenlogo oder gleichwertig, an die Bauobjekte und Schutzzäune zu befestigen. Werbung ist nicht gestattet.

Die Ausführungen zur Sicherheits- und Gesundheitsschutzkoordination
erfolgt durch den SiGe Koordinator.
Der SiGeKo wurde durch den Bauherrn beauftragt und wird bei Auftragsvergabe benannt.

Der Auftragnehmer hat dafür Sorge zu tragen, dass während der Ausführung seiner Leistungen immer mindestens ein deutsch sprechender Mitarbeiter seiner Firma auf der Baustelle anwesend ist.

Zu den, auf der Baustelle vorzuhaltenden Ausführungsunterlagen zählt neben den Ausführungsplänen auch eine Ausfertigung dieser Leistungsbeschreibung.
Die vom Auftragnehmer verwendeten Ausführungsunterlagen müssen den Freigabevermerk des Auftraggebers oder des Architekten tragen.
Durch Übergabe neuer Unterlagen ungültig gewordene Unterlagen sind vom Auftragnehmer entsprechend zu kennzeichnen und aufzubewahren. Nicht freigegebene Unterlagen dürfen nicht verwendet werden.

Es wird auf die Verkehrssicherungspflicht (Schließen von Bauzäunen, ordnungsgemäße Müllentsorgung, etc.) auch im Hinblick auf die angrenzende Bebauung hingewiesen.

Der Auftragnehmer hat Bautagesberichte über die ausgeführten Arbeiten anzufertigen und von der örtlichen Bauüberwachung des Auftraggebers wöchentlich abzeichnen zu lassen.

Baubesprechungen unter Beteiligung der Bauleitung des AN werden wöchentlich durchgeführt.

Arbeitsschutz:
Nachfolgend sind einige grundlegende Angaben zum Arbeitsschutz während der Arbeiten auf dem Gelände beschrieben.

Technische Schutzmaßnahmen
Ziel der technischen Schutzmaßnahmen ist es, die Umgebungsluft am Arbeitsplatz möglichst frei von Gefahrstoffen zu halten. Bei Reinigungsarbeiten innerhalb des Gebäudes ist darauf zu achten, dass die eingesetzten Geräte (Minibagger,Kompressor) mit Dieselrußfilter ausgestattet sind. Abbruchgeräte sollten eine Klimaanlage mit Schwebstofffilter der Klasse "S" besitzen, um partikelgebundene Schadstoffe aus der Umluft abzufiltern.

Persönliche Schutzmaßnahmen
Persönliche Schutzausrüstung (Schutzstufe I)
Während der Arbeiten auf der gesamten Baustelle sind:
- Vollständige Arbeitskleidung
- Bausicherheitsschuhe
- Schutzhandschuhe
- Schutzhelm zu tragen.

Verhaltensregeln und Hygiene
Hautkontakt mit kontaminierten Materialien oder Gefahrstoffen ist zu vermeiden.

Beim Feststellen von Besonderheiten, z.B. auffälligem Geruch, Auffinden nicht beschriebener Gefahrstoffe o.ä., ist die Arbeit einzustellen, der Gefahrenbereich zu verlassen und die Objektüberwachung zu verständigen.

Es gilt grundsätzlich bei allen Arbeiten das Verbot der Alleinarbeit, ausgenommen sind Aufsichts- und Überwachungstätigkeiten.

## Vorbemerkung Abbrucharbeiten
Vorbemerkungen Abbrucharbeiten

1 Geltungsbereich und Ausführungsgrundlage
Der sachliche Geltungsbereich ergibt sich ebenso wie die technische Ausführung aus ATV DIN 18299 - Allgemeine Regelungen für Bauarbeiten jeder Art -, ATV 18459 - Abbruch und Rückbauarbeiten, den Technischen Vorschriften für Abbrucharbeiten (TV-Abbrucharbeiten), herausgegeben vom Deutschen Abbruchverband e.V. (DA).
Für die Ausführung sind zusätzlich folgende Normen und Regeln zu beachten:
DIN 18007 - Abbrucharbeiten - Begriffe, Verfahren, Anwendungsbereiche
TRGS 519 - Asbest: Abbruch-, Sanierungs- oder Instandhaltungsarbeiten
TRGS 521 - Faserstäube
Berufsgenossenschaftliche Vorschriften und Regeln:
BGR 163 - Regeln für Sicherheit und Gesundheitsschutz beim Umgang mit krebserzeugenden und erbgutverändernden Gefahrstoffen
BGI 664 - Verfahren mit geringer Exposition gegenüber Asbest bei Abbruch-, Sanierungs- und Instandhaltungsarbeiten
BGI 665 - Abbrucharbeiten
BGI 699 - Unfallverhütungsvorschrift "Sprengarbeiten" (VBG 46) mit Kommentar
Soweit in der Leistungsbeschreibung auf Technische Spezifikationen, z. B. nationale Normen, mit denen Europäische Normen umgesetzt werden, europäische technische Zulassungen, gemeinsame technische Spezifikationen, internationale Normen, Bezug genommen wird, werden auch ohne den ausdrücklichen Zusatz: "oder gleichwertig", immer gleichwertige Technische Spezifikationen in Bezug genommen.

2 Schuttbeseitigung
Der anfallende Bauschutt ist vom Auftragnehmer zu entsorgen, sofern im Leistungsverzeichnis nichts anderes angegeben ist.
Die Vorschriften über die Entsorgung von Sondermüll und Sonderabfall sowie Reststoffverwertung und örtlich festgelegte Maßnahmen für Recycling sind streng einzuhalten. Das Eingraben oder Verbrennen auf der Baustelle ist grundsätzlich untersagt.
Das direkte Abwerfen von Bauschutt ist nicht gestattet.
Schutt-Container sind zur Vermeidung von Staub mit Planen dicht abzudecken; bei Bedarf ist ein Netzmittel zu verwenden.
Für alle abtransportierten und anschließend fachgerecht entsorgten Bauteile ist dem Bauherrn ein "schriftlicher Nachweis des Entsorgungsunternehmens" vorzulegen.

3 Angaben zur Ausführung

3.1 Allgemeines
Der Auftragnehmer hat sich vor Arbeitsausführung über die genaue Lage von Hindernissen, wie Leitungen, Kabel, Kanäle, Vermarkungen u. dgl. zu informieren und ggf. eine Aufgrabungserlaubnis der Rechtsträger einzuholen. Notwendige Umlegungen sind rechtzeitig vom Auftragnehmer zu beantragen.
Vor Ausführungsbeginn hat der Auftragnehmer mit dem Auftraggeber festzulegen, wo das erforderliche Gerät, Schutt, Container und dergleichen auf der Baustelle gelagert werden kann, um gegenseitige Störungen der am Bau beteiligten Handwerker während der Bauausführung zu vermeiden.
Die nach ATV DIN 18299 Abschnitt 4.1.11 durch den Auftragnehmer zu beseitigenden Verunreinigungen beziehen sich auch auf die Verunreinigung der öffentlichen Verkehrswege durch Fahrzeuge und Maschinen des Auftragnehmers oder seiner Subunternehmer. Solche Verunreinigungen sind durch geeignete Maßnahmen möglichst zu vermeiden. Trotzdem auftretende Verunreinigungen sind so rechtzeitig zu beseitigen, dass durch sie keine Gefährdung des öffentlichen Verkehrs entstehen kann.
Der Auftraggeber sorgt für die Freischaltung der abzubrechenden Bauteile bezüglich vorhandener Leitungen für Strom, Wasser, Gas und anderer Medien. Dem Auftragnehmer obliegt, vor Beginn der Abbruch und Rückbaumaßnahmen die Überprüfung dieser Leistung.
Gefahrbereiche bei Abbrucharbeiten auf der Baustelle sind abzusperren und zu kennzeichnen. Entstehen dadurch Behinderungen für andere Unternehmer oder Dritte, sind der Zeitraum der Absperrung sowie alternative Maßnahmen mit der Bauleitung abzustimmen.
Der Auftragnehmer hat vor Baubeginn und auch ständig während der Durchführung die Einhaltung dieser Maßnahmen zu kontrollieren und Mängel oder Behinderungen unverzüglich anzuzeigen.
Die Abbrucharbeiten sind mit größter Sorgfalt durchzuführen. Die Standsicherheit darf hierbei zu keiner Zeit beeinträchtigt werden. Zeigen sich trotz sorgfältigem Abbruch Risse, Setzungen etc., so ist unverzüglich die verantwortliche Bauleitung zu benachrichtigen. Für den weiteren Verlauf der Arbeiten sind mit dem Auftraggeber umgehend gesondert Vereinbarungen zu treffen.
Gut erhaltene oder erhaltungswürdige Bauteile sind in den beiliegenden Grundrissen gekennzeichnet und werden vor Beginn der Abbrucharbeiten mit der Bauleitung bei einer Baubegehung abgeklärt. Diese Bauteile sind sorgfältig vor Beschädigung zu schützen, im Falle einer im Zuge der Arbeiten notwendigen Entfernung sind solche Bauteile vorsichtig zu demontieren, abzubrechen oder anderweitig zu entfernen. Diese Bauteile sind zu sichern und fachgerecht zur späteren Wiederverwendung nach Angabe des Auftraggebers zwischenzulagern.
Bei Abbrucharbeiten, bei denen auch Putzflächen oder Teile von diesen entfernt werden, sind die Putzanschlüsse zu den entsprechenden Bauteilen, Durchbrüchen etc. durch sauberes Beschneiden der Ränder herzustellen.
Bauteile, die nach der Durchführung von Renovierungsmaßnahmen wieder ihren ursprünglichen Aufbau (z.B. Fachwerk, Holzbalkendecken etc.) erhalten, sind beim Abbruch in ihrem Aufbauschema zu fotografieren und schriftlich festzuhalten. Diese Unterlagen sind dem Auftraggeber jeweils spätestens nach Abschluss der entsprechenden Abbrucharbeiten zu übergeben.
Werden bei den Arbeiten trotz vorheriger Schadstoffsanierung kontaminierte oder asbesthaltige Materialien angetroffen, so ist der Auftraggeber unverzüglich zu verständigen. Diese Verpflichtung gilt auch im Verdachtsfall.
Die Wahl technischer Vorgänge bleibt, wenn nicht anders beschrieben, dem Auftragnehmer überlassen. Dabei sind die Arbeiten so auszuführen, dass Beeinträchtigungen anderer Arbeiten, Belästigungen durch Lärm und Staub auf das unvermeidbare Maß reduziert werden.
Erforderliche Schutzmaßnahmen für Altbausubstanz, Nachbargrundstücke, Umwelt und Verkehr sind vom Bieter in Abhängigkeit von der von ihm vorgesehenen technologischen Lösung bei Angebotsabgabe darzulegen, sofern sie nicht mit den angebotenen Preisen abgegolten sind.
Besteht die Gefahr, dass durch die Abbrucharbeiten Schäden an baudenkmalgeschützten Bereichen entstehen können, ist nach vorheriger Abstimmung mit der Bauleitung ein Bestandsprotokoll zu erstellen.
Beim Abbruch von Mineralwolledämmstoffen sind Stäube zu vermeiden. Das Kehren ist untersagt. Für eine ausreichende Bindung durch Feuchtigkeit ist zu sorgen.
Sollte trotz vorheriger Prüfung und Freigabe durch den Statiker festgestellt werden, dass bei den abzubrechenden Bauteilen statisch relevante Konstruktionen vorhanden bzw. aufgefunden werden, so sind diese zu belassen, die vor Ort befindliche verantwortliche Bauleitung ist umgehend zu informieren.
Während der Abbrucharbeiten muss ständig eine bautechnisch ausgebildete und Deutsch sprechende Fachkraft als Vorarbeiter zugegen sein.
Das Lagern von Druckgasflaschen in Kellerräumen, Treppenhäusern, Durchgängen und Durchfahrten ist untersagt. Ein Feuerlöscher, tragbar, der Klasse C nach DIN EN 2 - oder vergleichbar einsetzbar - muss bei Arbeiten mit brennbaren Gasen vorhanden sein.
Bei Brennschneidearbeiten an Steig- und Fallleitungen muss sich der Auftragnehmer wegen der Gefahr ablaufender Schweißperlen vom Verlauf und Zustand der Leitungen überzeugen.
Bei Brennschneidearbeiten oder sonstigen funkenerzeugenden Arbeiten, z.B. auch Trennarbeiten mit Trennscheiben, in der Nähe von Bauteilen der Baustoffklasse B2 bzw. B3 nach DIN 4102 Teil 1 sind geeignete Brandschutzmaßnahmen vom Auftragnehmer zu treffen.
In Absprache mit der Bauleitung sind die technischen Bedingungen und Zeitabläufe der betroffenen Roh- und Ausbaugewerke zu beachten.
Fertiggestellte Bereiche sind dem Nachfolgegewerk besenrein zur Verfügung zu stellen und gegebenenfalls eigene Leistungen gegenüber dem Nachfolgegewerk zu sichern.
Der Auftragnehmer ist verpflichtet, die erforderlichen Maßnahmen zum Schutz vor Winterschäden zu treffen. Dazu gehört auch die ggf. erforderliche Kontrolle der Baustelle, insbesondere der Schutz der Messeinrichtungen unabhängig von deren Rechtsträgerschaft.

3.2 Verkehrssicherung
Die Verkehrssicherungspflicht obliegt dem Auftragnehmer während der Dauer der Erfüllung seines Auftrages. Sie umfasst den unmittelbaren Arbeitsbereich sowie die Ausschilderung - auch von Umleitungen - nach Abstimmung mit den zuständigen Behörden.
Zur Wahrnehmung der Verkehrssicherung der Baustelle gehört auch die laufende Kontrolle der Sicherungseinrichtungen. Die zeitlichen Abstände der Kontrollen richten sich nach den örtlichen Gegebenheiten.
Behelfsmäßige Überfahrten in Grundstücke müssen rutschsicher sein und die zu erwartenden Horizontalkräfte aufnehmen können.
Rot-weiße Warnbänder dürfen nur als zusätzliche optische Sicherung und nur außerhalb von Fahrbahnen im öffentlichen Raum angebracht werden.

4 Preisinhalte
Bei ausschließlicher Beauftragung von Abbrucharbeiten gelten für Nebenleistungen und Besondere Leistungen die Regelungen von Abschnitt 4.1 und 4.2 der TV-Abbruch. Bei der Beauftragung von Abbrucharbeiten im Zusammenhang mit anderen Arbeiten, z.B. bei Umbau- oder Sanierungsmaßnahmen, nach einer ATV der VOB/C gelten die entsprechenden Regelungen der betreffenden ATV.

5 Abrechnungshinweise
Bei ausschließlicher Beauftragung von Abbrucharbeiten gelten für die Abrechnung die Regelungen von Abschnitt 5 der TV-Abbruch. Bei der Beauftragung von Abbrucharbeiten im Zusammenhang mit anderen Arbeiten, z.B. bei Umbau- oder Sanierungsmaßnahmen, nach einer ATV der VOB/C gelten die entsprechenden Regelungen der betreffenden ATV, sofern sich diese auf die abzurechnende Leistung übertragen lassen, ansonsten gelten ebenfalls die Abrechnungsregeln der TV-Abbruch.

6 Sonstige Angaben zur Bauausführung
Der Auftragnehmer hat dafür Sorge zu tragen, dass während der Ausführung seiner Leistungen immer mindestens ein fließend deutsch sprechender Mitarbeiter seiner Firma auf der Baustelle anwesend ist.
Zu den auf der Baustelle vorzuhaltenden Ausführungsunterlagen zählt neben den Ausführungsplänen auch eine Ausfertigung der Leistungsbeschreibung.

7 Besondere Angaben zur Baustelle
Lärmfreie Zeit: Täglich 20:00 bis 06:00 Uhr. Die öffentlichen Ruhezeiten sind einzuhalten.

## Baustellenbegehung
Baustellenbegehung

Der Anbieter hat sich vor der Angebotsabgabe über die baulichen und technischen Gegebenheiten des Objekts zu informieren, zur Erstellung des Angebots wird empfohlen eine Baustellenbegehung durchzuführen.

## Ausführungsplanung/ Plananlagen
Ausführungsplanung/ Plananlagen

Diesem Leistungsverzeichnis liegen u.a. folgende Planungs- und Kalkulationsunterlagen zugrunde.

-Bauwerksakte Verbindungsbrücke
-Fotos
-Lageplan
-Baustelleneinrichtung

## 011 Abbruch Übergangsbrücke

### Titel 01 Abbruch Übergangsbrücke

**01.0001 Erstellung Abbruchkonzept**
*** Pauschalposition
Erstellung eines Abbruchkonzeptes zum Rückbau der Übergangsbrücke unter berücksichtigung der Bestandsstatik und Belastbarkeit der Verkehrswege.
Menge: 1,000 psch

**01.0002 Gerüst zur Ausführung der Abbrucharbeiten**
Gerüststellung zur Absicherung der Abbrucharbeiten
mit geschlossener Bühne unterhalb der Brücke und der Seitenwände bis zum Dach inkl. Durchgang für Fußgänger mit Schutztunnel
Höhe UK der Brücke: ca. 7,75m
Höhe OK Dach der Brücke ca. 11,05m
Länge der Brücke: ca. 29,50 m
Breite x Höhe: ca. 3,40 x 2,50 m

Die Durchfahrt für Rettungswagen und Anlieferungen zur Stadtbücherei/Volkshochschule ist durchgängig freizuhalten!

Pos. inkl. Absicherung des darunterliegenden Vordachs am Eingang zur Stadtbücherei/Volkshochschule, sowie Absicherung für den gefahrenfreier Zugang in die Stadtbücherei/ Volkshochschule.
Menge: 1,000 St

**01.0003 Abbruch der vorhandenen Übergangsbrücke**
*** Pauschalposition
Abbruch und Entsorgung einer Stahl-/Aluminiumbrücke, bestehend aus einer Stahlkonstruktion gemäß beigefügten Statikunterlagen sowie einer Aluminiumglasfront beidseitig,

Inkl. Abdichtung oben besteht aus 2-Lagen-Bitumenschweißbahn, Dämmung,
Untersichtverkleidung aus Aluminiumprofilen,
Trapezblech, Dämmung und Fußbodenaufbau, inkl. Stahlbetonplatte, Trittschalldämmung, Estrich und Bodenbelag aus Klinker.
Fassade rechts und links mit Gitterrostblechen eingefasst,

Länge der Brücke: ca. 29,50 m
Breite x Höhe: ca. 3,40 x 2,50 m

Beim Abbruch der Brücke sind die beiden Kopfseiten sowohl am Rathaus als auch an der Stadtbücherei/Volkshochschule mit einer wetterfesten OSB-Platte abzusichern und zu schließen.
Menge: 1,000 psch

### Titel 02 Stundenlohnarbeiten

*Hinweis: Ausführungshinweis*
Stundenlohnarbeiten. Die Vergütung nach dieser Position erfolgt nur in Ausnahmefällen nach ausdrücklicher vorheriger Anordnung der Bauleitung, wenn die Abrechnung unvorhergesehener Arbeiten nach Leistung und Einheitspreis nicht möglich ist. Im Preis enthalten sind alle Zusatz- und Nebenkosten, wie Auslösung, Fahrtkosten, Überstundenzusätze etc.  Tagelohnzettel, die nicht vom Bauleiter unterschriftlich anerkannt sind, werden bei der Abrechnung nicht berücksichtigt.
Im Stundenverrechnungssatz sind sämtliche Aufwendungen enthalten, insbesondere der tatsächliche Lohn, einschl. vermögenswirksamen Leistungen, mit Zuschlägen für Gemeinkosten (Sozial- und Krankenkassenbeiträge,  Winterbauumlage etc.) sowie Lohn und Gehaltsnebenkosten. Zuschläge für Überstunden sind einzurechnen. Zuschläge für Nacht-, Sonntags- und Feiertagsarbeit sind nicht eingerechnet. Der Verrechnungssatz gilt unabhängig von der Anzahl der abgerechneten Stunden.

**02.0001 Facharbeiterstunden**
Facharbeiterstunden für unvorhergesehene Arbeiten bzw. Arbeiten im Stundenlohn, inkl. aller Zuschläge, Zulagen und sonstiger lohngebundener Kosten. Nur nach vorheriger Absprache mit der Bauleitung, täglicher Vorlage der Stundenzettel und gesonderter Abrechnung.
Menge: 30,000 Std

**02.0002 Helferstunden**
Bauhelferstunden  für unvorhergesehene Arbeiten bzw. Arbeiten im Stundenlohn, inkl. aller Zuschläge, Zulagen und sonstiger lohngebundener Kosten. Nur nach vorheriger Absprache mit der Bauleitung, täglicher Vorlage der Stundenzettel und gesonderter Abrechnung.
Menge: 30,000 Std
